# FFW Ottersleben
Angebotsaufforderung (GAEB 90, DA83)
DV-Nummer: 4210
Währung: EUR
Auftraggeber: Landeshauptstadt Magdeburg, Eigenbetrieb KGM, Gerhart-Hauptm

## Los 310 - Malerarbeiten
Datum: 04.02.26

*Hinweis*
1.1 Kurzbeschreibung Gebäude
Das bestehende Feuerwehrgebäude aus den 1930er Jahren
ist
in seiner ursprünglichen Struktur erhalten und wird
bis heute
unverändert genutzt. Lediglich ein Anbau ergänzt das
Gebäude
um die Funktion Umkleiden und Duschen. Bisher konnten
die
immer größer werdenden Einsatzfahrzeuge in der alten
Fahrzeughalle abgestellt werden. Mit dem jetzt
bevorstehenden
Fahrzeugwechsel ist dies jedoch nicht mehr möglich.
Daher ist
geplant, eine neue Fahrzeughalle für 4 Stellplätze als
Anbau zu
errichten. Hierzu wurde das nördlich angrenzende
Grundstück
geteilt um Platz für den Neubau zu schaffen, welcher
als
Grenzbebauung errichtet wird.

Gebäudemaße:
- Höhe Attika ca. 6,60 m bis 7,45 m
(Geländeniveauunterschied)
- Länge 24,20 m
- Breite 13,50 m
Innenmaße:
- Höhe 5,10 bis 5,70 m
- Höhe UHD Zwischenbau 2,70 m
- Länge Halle 19,00 m
- Breite Halle 12,50 m

1.2 Besonderheiten der Baustelle
Die Freiwillige Feuerwehr bleibt während der
Baumaßnahme in
Betrieb, d. h. die Tore und die davor befindliche
Zufahrt ist
ständig frei zu halten.
Die Anlieferung von Material ist so zu organisieren,
das keine
Einschränkung der Ausfahrt besteht.

Auf die besonderen örtlichen Verhältnisse, die
Schutzmaßnahmen während der Bauarbeiten und die strikte
Einhaltung der Unfallverhütungsvorschriften wird
ausdrücklich
hingewiesen.

Das Unternehmen ist verpflichtet dem Auftraggeber zur
Meldung an das Gewerbeaufsichtsamt folgende Daten zu
übermitteln :
- Berufsgenossenschaft : Anschrift mit Telefonnummer
und
Mitgliedsnummer
- Sicherheitsbeauftragter und Ersthelfer des
Unternehmens ;
Namen, Anschrift und Telefon
- Fachbauleiter ; Name und Telefon
- Vorarbeiter ; Name und Telefon

Der Auftraggeber bestellt einen SIGEKO, auf die
Weisungsbefugnis des SIGEKO wird ausdrücklich
hingewiesen.

Kosten für eventuelle Sperrungen von öffentlichen
Wegen und
Straßen sind in die Kosten einzurechnen. Bauseits
verursachte
Schäden in öffentlichen Bereichen gehen zu Lasten des
AN.

Der Auftragnehmer ist verpflichtet, ständig einen
baustellenverantwortlichen Mitarbeiter auf der
Baustelle
einzusetzen. Dieser Mitarbeiter ist entsprechend seiner
Qualifikation und Stellung in der Lage den Betrieb auf
der
Baustelle entsprechend den gesetzlichen Forderungen zu
führen, dem Auftraggeber und den Bauaufsichtsbehörden
qualifiziert zu Seite zu stehen und insbesondere den
Erfordernissen des Unfallschutzes gerecht zu werden.

### Titel 01 Vorbereitende Arbeiten

**01.1 Notw. Gerüste für die Erbringung der eigenen Leistungen**
Notw. Gerüste für die Erbringung der
eigenen Leistungen
entsprechend den vorbeschriebenen
Geschosshöhen
für Arbeiten höher als 3,50m über
Fußboden
Menge: 1,000 Psch

**01.2 Bautenschutzfolie als besonderer Staubschutz**
Schutzfolie als besonderer Schutz
über bereits oberflächenfertige
Bauteile, Anlagenteile, Einbauten
ziehen
Abdeckung aus Bautenschutzfolie
(Kunststofffolie, mind. 0,2mm dick)
einlagig, überlappt verlegt,
Ränder geklebt mit Kreppband o.ä.,
inkl. rückstandsloses Entfernen und
Entsorgen
nach erbrachter Leistung
Menge: 550,000 m²

**01.3 Malervlies als besonderer Schutz Bodenbeläge**
Auslegen von Schutzvlies als
besonderer Schutz
über bereits oberflächenfertige
Bodenbeläge,
rutschfestes Malervlies einlagig
überlappend verlegen,
Ränder geklebt mit Kreppband o.ä.
inkl. rückstandsfreies Entfernen und
Entsorgen
nach erbrachter Leistung
Entlang der zu streichenden
Aussenwände B ca. 2 m
Menge: 180,000 m²

### Titel 02 Wandflächen

**02.1 Reinigen Betonflächen von Schmutz, Staub, Fett oder andere**
Reinigen Betonflächen von Schmutz,
Staub, Fett oder andere Rückstände
(Schalöl usw.) von der Oberfläche.
Arbeitshöhe bis 5,70 m
Menge: 285,000 m²

**02.2 Leistung wie Vorposition, jedoch Arbeitshöhe bis 2,75 m**
Menge: 28,000 m²

**02.3 Reinigen Putzflächen von Schmutz, Staub, Fett oder andere**
Reinigen Putzflächen von Schmutz,
Staub, Fett oder andere Rückstände
von der Oberfläche.
Arbeitshöhe bis 2,75 m
Menge: 12,000 m²

**02.4 Reinigen Trockenputzflächen von Schmutz, Staub, Fett oder**
Reinigen Trockenputzflächen von
Schmutz, Staub oder
andere Rückstände von der
Oberfläche.
Arbeitshöhe bis 2,75 m
Menge: 24,000 m²

**02.5 Schliessen von Transportlöchern und Dübellöcher von**
Schliessen von Transportlöchern und
Dübellöcher von
Schalungsbefestigungen usw.
über die gesamte Fläche verteilt
Abrechnung nach m2 Wandfläche
Menge: 313,000 m²

**02.6 Grundierung für Feinspachtel auf vorgereinigte Flächen**
Grundierung für Feinspachtel auf
vorgereinigte Flächen auftragen,
Grundierung für Spachtelmasse
geeignet
Arbeitshöge bis 5,70 m
Menge: 285,000 m²

**02.7 Leistung wie Vorposition, jedoch arbeitshöhe bis 2,75 m**
Leistung wie Vorposition, jedoch
Arbeitshöhe
bis 2,75 m
Menge: 64,000 m²

**02.8 Feinspachtel zum ganzflächigen überspachteln**
Feinspachtel zum ganzflächigen
überspachteln
zum Füllen von Poren und Lunkern
und als Fleckspachtel auf Beton
Eigenschaften:
- gebrauchsfertig
- streichfähig
- überdeckt oberflächennahe
Netzrisse (< 0,2 mm)
- plastoelastisch
- alkalibeständig
- wasserdampfdiffusionsoffen
- schadgasbremsend gegenüber CO2
und SO2
- ansatzlos fast auf Null ausziehbar
- erfüllt die Anforderungen der EN
1504-2 und der DIN V 18026:
Oberflächenschutzsysteme für Beton
Qualität Q3
Arbeitshöhe bis 5,70 m
Menge: 285,000 m²

**02.9 Leistung wie Vorposition, jedoch Arbeitshöhe bis 2,75 m**
Menge: 64,000 m²

**02.10 Acrylfuge**
Acrylfuge inkl. Fugenvorbehandlung
und
Abklebung herstellen.
Raumecken, Anschlüsse an Türen
usw.
Farben: transparent überstreichbar
Menge: 560,000 m

**02.11 Dispersionsfarbe, Klasse 1**
Untergrundvorbehandlung:
Untergrund auf Eignung,
Trag- und Haftfähigkeit prüfen.
Zwischenanstrich und Schlussanstrich
konservierungsmittel-, lösemittel- und
weichmacherfrei, emissionsarm, sehr
guter Verlauf, lange Offenzeit,
wasserdampfdiffusionsfähig, geprüft
nach den Anforderungen des
AgBB-Schemas
Nassabriebbeständigkeit: R-Klasse 1
Glanzgrad: stumpfmatt
Standardfarbton: weiß
Arbeitshöhe bis 5,70 m
Menge: 285,000 m²

**02.12 Leistung wie Vorposition, jedoch Arbeitshöhe bis 2,75 m**
Menge: 64,000 m²

**02.13 Zulage für hell getönte Ausführung**
Zulagepreis für die Ausführung im hell
getönten Farbton (Hellbezugswert
>65).
Farbton nach Angabe des
Auftraggebers.
Menge: 175,000 m²

**02.14 Zulage für satt getönte Ausführung**
Zulagepreis für die Ausführung im satt
getönten Farbton (Hellbezugswert <
25).
Farbton nach Angabe des
Auftraggebers.
Menge: 174,000 m²

**02.15 Zulage für das Abkleben bei Farbübergängen**
Zulage für das Abkleben bei
Farbübergängen
z. B. Sockel u.ä.
Menge: 130,000 m

**02.16 Zulage für Klarlackanstrich als Schutzlack in Einzelbereicen**
Zulage für Klarlackanstrich als
Schutzlack in Einzelbereicen
z. B. Fensterbank, gestrichen
Einzelflächen 0,25 bis 1,5 m2
Menge: 8,000 m²

**02.17 Rohrleitung streichenStahl**
Rohrleitung
(Heizkörperanbindeleitungen DN
15-25)
aus Stahl,
Beanspruchung durch
Betriebstemperaturen
von + 5 bis + 120 Grad Celsius,
Außendurchmesser bis 50 mm,
wie folgt behandeln:
Grundbeschichtung für nachfolgende
Beschichtung
geeignet.
Eine Zwischenbeschichtung aus
Heizkörperlackfarbe DIN
55 900.
Schlussbeschichtung
aus Heizkörperlackfarbe DIN 55 900,
nach DIN EN 13300 Nassabriebklasse
1,
Kontrastverhältnis Klasse 1,
max. Korngröße: fein
Glanzgrad seidenmatt,

Farbton: nach Angabe AG,
weiß oder hell getönt
Menge: 5,000 m

### Titel 03 Deckenflächen

**03.1 Untergrundvorbehandlung glatter Deckenflächen**
Untergrundvorbehandlung glatter
Deckenflächen UHD F30
Untergrund auf Eignung, Trag- und
Haftfähigkeit prüfen,
Fugen vorspachteln, Gewebeband
einlegen,
2-fach vollflächig spachteln und
schleifen in Qualität Q3,
Grundanstrich mit Tiefengrund,
passend zum Folgenanstrich
Raumhöhen bis 2,70 m
Menge: 22,000 m²

**03.2 Anstrich der Deckenflächen**
Anstrich der Deckenflächen
mit Dispersionsfarbe,
emissionsarm, lösemittel- und
weichmacherfrei, guter Verlauf,  TÜV
schadstoffgeprüft,
wasserdampfdiffusionsfähig,
Kontrastverhältnis Klasse 2,
max. Korngröße: fein
Nassabriebklasse 3 DIN EN 13300
(waschbeständig)
Glanzgrad: stumpfmatt, Farbton weiß
Raumhöhe 2,70 m
Menge: 15,000 m²

**03.3 Leistung wie Vorposition, jedoch in Feuchträumen**
Leistung wie Vorposition, jedoch in
Feuchträumen
mit Kunststoffpersion n. DIN 55945
filmkonserviert zum Schutz vor
fungiziden und bakteriziden
Einflüssen, emissionsarm, lösemittel-
und weichmacherfrei, TÜV
schadstoffgeprüft, diffusionsfähig
sd-Wert < 0,1 m
Kontrastverhältnis Klasse 2,
max. Korngröße: fein
Nassabriebklasse 3 DIN EN 13300
(waschbeständig)
Glanzgrad: matt, Farbton weiß
Menge: 7,000 m²

**03.4 Fugen Decke / Wand verfüllen**
Fugen verfüllen mit
Acryl-Dichtungsmasse
einkomponentig
inkl. Fugenvorbehandlung und
Abklebung herstellen.
inkl. erforderlicher Hinterfüllung,
Fugengröße: 0,3-0,5 mm
Farbe: weiß
Bauteile: Decke / Wand / Wand
Menge: 250,000 m

### Titel 04 Anstrich Türen

**04.1 Feuerschutztür bestehend aus**
Feuerschutztür bestehend aus
Umfassungszarge Stahlblech,
werksseitig grundiert
und Türblatt beidseitig glatt,
werksseitig grundiert
Größe bis 1,10 x 2,26 m, Maulweite
bis 24 cm,
behandeln wie folgt:

Untergrund vorbereiten, anschleifen,
säubern, entfetten
Grund- und Zwischenbeschichtung für
nachstehend beschriebene
Schlußbeschichtung geeignet.
Schlußbeschichtung aus
Alkydharzlackfarbe,aromatenfrei,
ausgezeichneter Verlauf, mit guter
Kantenabdeckung,
beständig gegen haushaltsübliche
Reinigungsmittel
seidenglänzend
Farbton im Vollton RAL 7016
Menge: 1,000 St

**04.2 Leistung wie Vorposition, jedoch Türblatt mit Glasausschnitt**
Leistung wie Vorposition, jedoch
Türblatt mit Glasausschnitt
Maulweite der Zarge 42 cm
Menge: 1,000 St

**04.3 Leistung wie Vorposition, jedoch Zarge als Blockzarge**
Menge: 1,000 St

### Titel 05 Sonstiges

**05.1 Stundenlohn Facharbeiter**
Für evtl. erforderliche Arbeiten, die
nicht im
Leistungsverzeichnis erfasst sind und
nur auf
ausdrückliche Anweisung und gegen
Nachweis zur
Ausführung kommen,
werden verrechnet für: Facharbeiter.
Menge: 15,000 h

**05.2 Stundenlohn Helfer**
Für Arbeiten wie vor, nur für: Helfer.
Menge: 15,000 h

USt %: 19,00
